# Neubau ZSG, Dresden
Angebotsaufforderung (GAEB DA XML 3.3, DA83)
Projekt: DD17-903
Währung: EUR
Erstellt mit: GXML Toolbox V3.3 R20220330, ORCA AVA 27 27.00.00, 04.09.2026

## 018 VE 6201 VGS14_2026 Externes Monitoringsystem

### Bereich 01 Vorbemerkungen, projektspezifisch

*Hinweis: ALLGEMEINE VORBEMERKUNGEN ZUR BAUSTELLE ZFSG BAU*
ALLGEMEINE VORBEMERKUNGEN ZUR BAUSTELLE ZFSG

I.1. BAUVORHABEN UND LAGE DER BAUSTELLE IM ÜBERBLICK:

Neubau Zentrum für seelische Gesundheit, Zentrum für gesundes Altern und Labordiagnostisches Zentrum UKD

1.1 Vorhaben:
Das Universitätsklinikum Dresden plant einen Neubau mit folgenden Hauptnutzungen:
- psychiatrische Kliniken
- Altersforschungszentrum / Zentrum für Gesundes Altern
- Studienzentrum für klinische Forschung / ECTU
- labordiagnostisches Zentrum
- Tiefgarage für PKW Besucher und Personal
in zentraler Lage im Hauptcampus des Klinikumsgeländes inmitten in Betrieb befindlicher, genutzer Gebäude mit teilweise hochsensiblen Nutzungen.

Errichtung eine mehrgeschossigen, gegliederten Baukörpers im Massivbauweise, tragende Stahlbetonwände, -stützen und -decken sowie vertikal orientierter Lochfassade in Klinkeroptik als Wärmedämmverbundsystem. Gestaffelter Baukörper mit 3 offenen Innenhöfen. Bauliche Anbindung an Bestandsbauten über Brückenbauwerk und unterirdische Versorgungsbauwerke (Kollektoren). Nichttragender Ausbau mit Leichtbaustoffen und spezifischen Ausbausystemen.

1.2 Lage im Klinikcampus:
Der Standort des geplanten Gebäudes befindet sich auf dem Flurstück 105/a auf dem Campus des Uniklinikums Dresden. Westlich befinden sich die Gebäude 53 und 81. Östlich verläuft die Fiedlerstraße. Die zu bebauende Fläche wurde nach Abriss des früheren Hauses 46 größtenteils als Parkplatz genutzt.

Die Baustelle ist allseitig vom Campus des Universitätsklinikums Dresden umschlossen. Nördlich befindet sich unmittelbar hinter der dauerhaft in Betrieb verbleibenden Erschließungsstraße das Großgebäude des Diagnostisch-Internistisch-Neurologisches Zentrums (Haus 27, DINZ), im Osten hinter der Fiedlerstraße die Poliklinik für Zahnerhaltung, (Haus 28), im Süden hinter der Grünfläche das UKD-Parkhaus und im Westen unmittelbar angrenzend die Häuser 53/81 an der zentralen Klinikachse.
Auf die lärm- und erschütterungssensiblen Nutzungen der Gebäude im Norden, Osten und Westen ist dementsprechend besonders Rücksicht zu nehmen.

1.3 Zufahrt/Zugänge:
Öffentliche und klinikinterne befestigte Straßen bis zum unmittelbaren Baufeld. Hauptzufahrt von Osten über die Mildred-Scheel-Straße und neu geschaffener Querstraße innerhalb des Klinikgeländes nach detailliertem Baulogistikkonzept und aufgrund der weiteren im Umfeld parallel erfolgenden Baumaßnahmen über die Gesamtbauzeit mit mehrfach im Umfeld wechselnden Zu- und Abfahrtswegen sowie gesonderten Vorkehrungen für Großtransporte.
Die aktuellen Verkehrsregelungen werden im Rahmen der regelmäßigen Bauberatungen rechtzeitig präzisiert und vorgegeben. Abweichungen sind dem AG/OÜ mit zeitlichem Vorlauf anzuzeigen und freigeben zu lassen.
Dabei sind die im BE Plan ausgewiesenen Sperrflächen zu berücksichtigen. Der in der Baustellenzufahrt liegende Zufahrtsbereich für die Feuerwehr ist ständig freizuhalten. Über die zugewiesenen Flächen hinaus erforderliche Lager- und Arbeitsplätze hat der Auftragnehmer zu beschaffen; die Kosten sind durch die Vertragspreise abgegolten.
Unzulässiger Fahrverkehr und Parken innerhalb des Klinikgeländes ist untersagt und wird gegenüber den Verursachern durchgesetzt.

1.4 Parken:
Parkplätze für die Arbeitnehmer des Auftragnehmers stehen auf dem gesamten Gelände des Klinikums sowie auf dem Baugelände nicht zur Verfügung. Fahrzeuge des AN dürfen sich nur kurzzeitig zum Be- und Entladen auf dem Gelände des UKD bzw. auf dem Gelände der Baustelle aufhalten.
Es dürfen keine Fahrzeuge im gesamten Gelände des Klinikums, sowie im Baustellenbereich, zum "Warten" bzw. als "Lenkzeitpausen" geparkt werden. Widerrechtlich abgestellt Fahrzeuge werden kostenpflichtig abgeschleppt.
Der Auftraggeber hat das Recht, nicht berechtigte Kraftfahrzeuge kostenpflichtig auf Gefahr und zu Lasten des Auftragnehmers abschleppen zu lassen, dem die Fahrzeuge zuzuordnen sind.

1.5 Arbeitszeiten:
Die Liefer- und Bauleistungen dürfen nur in der Zeit von Montag bis Sonnabends von 7:00 - 20:00 durchgeführt werden. Lärmintesive Arbeiten sind in der Zeit von 12:00 - 14:00 (Mitagsruhe im UKD) zu vermeiden.

1.6 Nachbarn:
Auf die Nutzer und Patienten angrenzenden Klinikgebäude ist bei den Arbeiten insbesondere hinsichtlich Lärm- und Staubentwicklung Rücksicht zu nehmen um daraus resultierende Belästigungen zu reduzieren.

Lärmintensive Arbeiten, insbesondere für restliche Erd- und Tiefbauarbeiten sowie Verdichtungsarbeiten mit schwerem Gerät sind min. 5 Werktage im voraus bei AG schriftlich anzuzeigen, um entsprechende klinikinterne Organisationsmaßnahmen zu ermöglichen. Die Freigabe der angezeigten Arbeiten erfolgt spätestens 3 Werktage vor Leistungsbeginn.

Mit Beginn der Erdarbeiten sind die erforderlichen Maßnahmen zum Staubschutz sicherzustellen. Aufwendungen für diese Schutzmaßnahmen sind in die EP mit einzukalkulieren.
Kreissägen und vergleichbar lärmintensive Geräte sind bei Dauerbetrieb einzuhausen.
Motoren sind in Stillstandszeiten abzustellen.
Staubförmige Immisionen sind durch geeignete Maßnahmen (z.B. anfeuchten) zu minimieren.

I.2.  ALLGEMEINE ANGABEN ZUR ORGANISATION

2.1 Baustelleneinrichtung:
Die übergeordnete Einrichtung der BE-Fläche, wie Bauzaunstellung mit 2 Toren, zentrale Containeranlage mit Baubesprechungs- und Objektüberwachungscontainer, Verkehrswegebeleuchtung sowie Sanitärcontainer erfolgt durch einen gesonderten AN. Alle Angaben siehe beiliegender BE-Plan, weitere Detaillierung in gemeinsamer Abstimmung zwischen AG/OÜ und den einzelnen ANs.
Der Betrieb des Sanitärcontainers wird durch den AG mit Leistungsbeginn des AN organisiert.

Die Verlängerung der bereitgestellten Medien Bauwasser und -strom bis zum Einsatzort der eigenen Leistungs und die Beleuchtung der Arbeitsplätze ist Sache des AN und wird nicht gesondert vergütet.

Im Zuge des Baufortschritts werden durch den anderen AN für Baustromversorgung weitere Standkästen sowie die Beleuchtung der Verkehrswege auf den Etagen ergänzt, nach gemeinsamer Abstimmung und Terminierung mit AG/OÜ. Die AN-seitigen Erfordernisse sind rechtzeitg mit 5 Werktagen Vorlauf schriftlich anzumelden.

Sämtliche elektrische Anlagen sind nach den technischen Regelwerken einsatzbereit zu halten und in den Regelabständen zu prüfen. Durch den SiGeKo erfolgt die regelmäßige Prüfung und bei Erfordernis Außerbetriebsetzung. Bauzeitverlängerungen aufgrund von Abschaltung nicht zulässigen Gerätebetriebs gehen zu Lasten den AN einschl. allen Mehraufwands der Folgegewerke bis zum Fertigstellungstermin.

2.2 Anschlusswerte:
Bauwasser/Baustrom:
Zentrale Anschluss- und Einleitepunkte werden durch den AG in der Nähe des Baufelds (Entfernung Baugrubenrand <50m) bereitgestellt.

2.3 Örtliche Randbedingungen Logistik
2.3.1 Klinikbetrieb
Paralleler Fahr- und Laufverkehr durch Klinikpersonal und -logistik auf unmittelbar angrenzenden Fahr- und Fußwegen auf der Nord-, Ost- und Südseite des Baufelds.
Auf der Westseite befinden sich 2 Bestandsgebäude in Nutzung, Häuser 53/81.
Im gesamten Klinikgelände ist auf die Vorrangigkeit des Klinikverkehrs und der ortsunkundigen Besucher zu achten.
Die Baustelle befindet sind in Nähe des klinikeigenen Hubschrauberlandeplatzes. Durch den AG wird nach gemeinsamer Abstimmung für die planmäßige Standzeit der Krane der betreffende Einflugsektor gesperrt. Darüber hinaus sei auf die besonderen Anforderungen aus Pkt. 10.16.8 der weiteren besonderen Vertragsbedingungen bei Kranbetrieb bzgl. unterbrechungsfreier Stromversorgung für Flugbefeuerung und sonstigen über die Firsthöhen der Nachbargebäude hinausgehenden Baugeräte bzw. Transportfälle hingewiesen und dann entsprechend zu berücksichtigen.

2.3.2 Baustellenlogistik
Schließung und Sicherung der Baustelle werden durch den Wachdienst des AG übernommen.
Als BE-Fläche (Transport- und Übergabezone, Lagerfläche Baumaterial sowie Materialcontainer) steht die Fliedlerstraße einschl. der bestehenden Parkbuchten zwischen Bestandskreisel und südlicher Baufeldgrenze in Abhängigkeit der Fortschreibung des AG eigenen Baulogistikkonzepts (siehe Anlage III) zur Verfügung.
Weitere BE-Flächen für Mannschafts- und weitere Materialcontainer werden mit Fertigstellung eines östlich gelegenden Neubaus hinter dem Haus 28 innerhalb einer für mehrere Bauvorhaben des AG genutzten Fläche ab August 2021 zur Verfügung gestellt, Entfernung zur Baustelle ca. 150 m.

Der Beginn und der Abschluß jeder einzelnen Teilleistung ist dem AG/OÜ rechtzeitig vorab anzuzeigen, insbesondere sämtliche Arbeiten mit Erschütterungs- und Vibrationsintensiven Leistungen (Verbau) zur AG-seitigen Organisation etwaiger Stillstandszeiten in benachbarten Gebäuden (siehe auch Pkt. I.1.6).

2.5 Entsorgungen:

entfällt

2.6 Abkürzungen:
AG = Auftraggeber, Vertreter des Auftraggebers
AN = Auftragnehmer
BE = Baustelleneinrichtung
B = Breite
L = Länge
H = Höhe
T = Tiefe
D = Dicke/Durchmesser
R = Radius
OK = Oberkante
OKR/UKR = Ober-, Unterkante Rohbauteil
BRH = Brüstungshöhe
OKFFB = Oberkante Oberfläche Fertigfußboden
OKG = Oberkante Gelände
UKUHD = Unterkante Unterhangdecke;

*Hinweis: ALLGEMEINE VORBEMERKUNGEN - ANGABEN ZUR AUSFÜHRUNG - BAU*
ALLGEMEINE VORBEMERKUNGEN - ANGABEN ZUR AUSFÜHRUNG

3.2. Allgemeine Vorbemerkungen - Angaben zur Ausführung entsprechend VOB C DIN 18299 ATV

3.2.1. Vorgesehene Arbeitsabschnitte, Arbeitsunterbrechungen und Arbeitsbeschränkungen nach Art, Ort und Zeit sowie Abhängigkeit von Leistungen anderer.
Die beschriebenen Arbeiten werden parallel mit den Gewerken der technischen Gebäudeausstattung ausgeführt.

3.2.2. Besondere Erschwernisse während der Ausführung, z. B. Arbeiten in Räumen, in denen der Betrieb weiterläuft, Arbeiten im Bereich von Verkehrswegen oder bei außergewöhnlichen äußeren Einflüssen.

Da sich das Baufeld in unmittelbarer Nachbarschaft der Universitätsklinik Dresden und damit in der Nähe eines Hubschrauberlandeplatzes befindet, ist die Aufstellung von Baukränen (auch Mobilkränen) anmeldepflichtig.
Siehe Weitere Besondere Vertragsbedingungen zu Formblatt 214, 10.16.8.

3.2.3 Vorgaben, die sich aus dem SiGe-Plan gemäß Baustellenverordnung ergeben.
Keine Angaben.

3.2.4 Art und Umfang von Leistungen zur Unfallverhütung und zum Gesundheitsschutz für Mitarbeiter anderer Unternehmen, t. B. trittsichere Abdeckungen.
Es sind präventiv alle Vorkehrungen gemäß Unfallverhütungsvorschrift zu treffen, um Personen vor Gefahren im Baustellenbereich zu schützen.
Persönliche Schutzausrüstung aller am Bau Beschäftigten gemäß den Vorschriften der Berufsgenossenschaft wird vorausgesetzt.

3.2.5. Besondere Anforderungen für Arbeiten in kontaminierten Bereichen, gegebenenfalls besondere Anordnungen für Schutz- und Sicherheitsmaßnahmen.
Keine Angaben.

3.2.6. Besondere Anforderungen an die Baustelleneinrichtung und Entsorgungseinrichtungen, z. B. Behälter für die getrennte Erfassung.
Siehe WBVB. Der AN hat alle für die eigenen Arbeiten erforderlichen Maschinen, Geräte, Fahrzeuge, Hebezeuge, Container u.ä. selbst mitzubringen. Firmenwerbung am Bauzaun ist nicht gestattet, jedoch kann dem AN auf Wunsch auf dem Bauschild des AG eine Werbefläche gegen Entgelt zur Verfügung gestellt werden.

3.2.7. Besondere Anforderungen an das Auf- und Abbauen sowie Vorhalten von Gerüsten.
Keine Angaben.

3.2.8. Mitbenutzung fremder Gerüste, Hebezeuge, Aufzüge, Aufenthalts- und Lagerräume, Einrichtungen und dergleichen durch den Auftragnehmer.
Bauseits steht ein Fassadengerüst zur Verfügung. Für einen eigenen Aufenthaltscontainer wird dem AN durch die OÜ auf der BE-Fläche ein Stellplatz zugewiesen. Lagerflächen stehen aufgrund der beengten Platzverhältnisse nur sehr beschränkt zur Verfügung, das Material ist im Wesentlichen arbeitstäglich anzuliefern.

3.2.9. Wie lange, für welche Arbeiten und gegebenenfalls für welche Beanspruchung der Auftragnehmer Gerüste, Hebezeuge, Aufzüge, Aufenthalts- und Lagerräume, Einrichtungen und dergleichen für andere Unternehmer vorzuhalten hat.
Keine Angaben.

3.2.10. Verwendung oder Mitverwendung von wiederaufbereiteten (Recycling-)Stoffen.
Alle einzubauenden Materialien müssen schadstofffrei und geeignet sein.

3.2.11. Anforderungen an wiederaufbereitete (Recycling-)Stoffe und an nicht genormte Stoffe und Bauteile.
Siehe vor. Wenn nicht geregelte bzw. genormte Stoffe, Bauteile oder Bauprodukte verwendet werden sollen, sind eigenverantwortlich durch den AN die Verwendbarkeitsnachweise (auch Zustimmungen im Einzelfall) zu erbringen und rechtzeitig vor der geplanten Ausführung dem AG zur Prüfung und Freigabe vorzulegen. Die Kosten für dieses Verfahren sind in die jeweiligen Einheitspreise einzukalkulieren.

3.2.12. Besondere Anforderungen an Art, Güte und Umweltverträglichkeit der Stoffe und Bauteile, auch z. B. an die schnelle biologische Abbaubarkeit von Hilfsstoffen.
Bei der Lagerung von Druckgasflaschen auf der Baustelle sind die Vorschriften der Berufsgenossenschaft Bau einzuhalten.

3.2.13. Art und Umfang der vom AG verlangten Eignungs- und Gütenachweise.
Siehe Dokumentationsrichtline. Ansonsten nach den gesetzlichen Vorschriften.
Tragende Stahlkonstruktionen und Schweißkonstruktionen für den bauaufsichtlichen Bereich dürfen nur von Unternehmen hergestellt werden, die nach DIN EN 1090 zertifiziert sind.

3.2.14. Unter welchen Bedingungen auf der Baustelle gewonnene Stoffe verwendet werden dürfen oder müssen oder einer anderen Verwendung zuzuführen sind.
Die Beschaffenheit wieder einzubauender Stoffe analog 0.2.9 ist im Einzelfall abzustimmen.

3.2.15. Art, Zusammensetzung und Menge der aus dem Bereich des Auftraggeber zu entsorgenden Böden, Stoffe und Bauteile; Art der Verwertung oder bei Abfall die Entsorgungsanlage; Anforderungen an die Nachweise über Transport, Entsorgung und die vom Auftraggeber zu tragenden Entsorgungskosten.
Keine Angaben.

3.2.16. Art, Anzahl, Menge oder Maße der Stoffe und Bauteile, die vom Auftraggeber beigestellt werden, sowie Art, genaue Bezeichnung des Ortes und Zeit ihrer Übergabe.
Keine Angaben.

3.2.17. In welchen Umfang der Auftraggeber Abladen, Lagern und Transport von Stoffen und Bauteilen übernimmt oder dafür dem Auftragnehmer Geräte oder Arbeitskräfte zur Verfügung stellt.
Keine Angaben.

3.2.18. Leistungen für andere Unternehmer.
Keine Angaben.

3.2.19. Mitwirken beim Einstellen von Anlagenteilen und bei der Inbetriebnahme von Anlagen im Zusammenwirken mit anderen Beteiligten, z. B. mit dem Auftragnehmer für Gebäudeautomation.
Keine Angaben.

3.2.20. Benutzung von Teilen der Leistung vor Abnahme.
Der AN hat dem AG den Zugang zur Baustelle jederzeit zu ermöglichen. Andere auf der Baustelle tätige Firmen müssen in Teilen an durch den AN zu erbringende, noch nicht abgenommene Leistungen anschließen. Der AN hat dafür zu sorgen, dass seine eigene Leistung dadurch keinen Schaden nimmt und abnahmefähig bleibt. Wenn aus Sicht des AN dazu das Feststellen der Zustände von Teilleistungen erforderlich ist, ist das Verlangen rechtzeitig und begründet an den AG heranzutragen.

3.2.21. Übertragung der Wartung während der Dauer der Verjährungsfrist für die Mängelansprüche für maschinelle und elektrotechnische sowie elektronische Anlagen oder Teile davon, bei denen die Wartung Einfluss auf die Sicherheit und die Funktionsfähigkeit hat, durch einen besonderen Wartungsvertrag.

3.2.22. Abrechnung nach bestimmten Zeichnungen oder Tabellen.

Die Abrechnung hat ausschließlich anhand von Aufmaßplänen zu erfolgen. Das Aufmaß ist in Papier und digital zu übergeben. Handaufmaße sind nicht zugelassen. Aufmaße sind in Positionsreihenfolge und positionsweise kumulativ zu erfassen. Zu jedem Einzelaufmaß ist ein Aufmaßdeckblatt zu erstellen, auf dem
- Positionsmenge Gesamt-Soll,
- Positionsmenge Gesamt-Ist,
- Positionsmengenzuwachs
zum jeweiligen Aufmaß ablesbar gelistet sind.

Alle Leistungen werden anhand der Ausführungs- und der geprüften Werkplanung abgerechnet. Die Aufmaße werden durch die OÜ des AG geprüft. Die Rechnungslegung durch den AN kann auf Basis vorher fertig geprüfter und ggf. korrigierter, von der OÜ des AG freigegebener Aufmaße erfolgen. Das zeitgleiche Einreichen von nicht freigegebenen Aufmaßen und zugehörigen Rechnungen führt zur Zurückweisung. Auf Verlangen der OÜ des AG sind gemeinsame Aufmaß- bzw. Aufmaßdurchsprachetermine im Baubüro der OÜ des AG durchzuführen.

### Bereich 02 Projektbezogene Informationen UKD H46

*Hinweis: Projektbezogene Informationen, Räumlichkeiten, Pläne*
Installationszeitpunkt:

Folgende Termine sind einzuhalten:

Installation und Inbetriebnahme der Software- und Hardwarekomponenten - Temperaturüberwachung und Alarmierung mindestens für alle Kühl-/Tiefkühlzellen, sowie die -80er Freezer und einige Kühlgeräte:

 bis spätestens KW 49 2026

Vertragserfüllungstermin: (s. Hinweise zum Vergabeverfahren und Leistungsbeschreibung VGS 14_2026 Punkt D.4 Lieferzeitpunkt/Vertragserfüllung)

 KW 13 2027

Hinweis zu Hygieneanforderungen:

Für die hygienischen Anforderungen an die ausgeschriebenen Geräte bzw. Einrichtungen sind u.a. folgende Dokumente maßgebend:

- Empfehlungen der Kommission für Krankenhaushygiene und Infektionsprävention (KRINKO)
- TRBA 250
- TRBA 100
- Arbeitsstättenrichtlinie
- Desinfektionsmittelliste des AG (Diese Liste wird als Anlage Vertragsbestandteil und ist zwingend einzuhalten!)

Vorhandene Räumlichkeiten:

Dem LV beigefügte Pläne:

Ausführungsplanung Haus 46

- 1. Obergeschoss im Maßstab 1:50 im PDF-Format, wird als "Anlage 1B_Übersicht Termperaturüberwachung Kühlgeräte VGS 14_2026" zur Verfügung gestellt.

Plandatum:  April 2026
Plannummer:  A_M_0046_01_AP_300

### Bereich 03 Allgemeine Vorbemerkungen zum LV

#### Abschnitt 03.01 Erläuterungen zum Leistungsverzeichnis

*Hinweis: Abkürzungsverzeichnis*
LV = Leistungsverzeichnis
AN = Auftragnehmer
AG = Auftraggeber
lfm = laufender Meter
St = Stück
psch = pauschal

*Hinweis: Maße und Gewichte*
Bei mit "ca." versehenen Maß- und Gewichtangaben ist eine Toleranz von +/- 5% bezogen auf den vorgegebenen Wert zulässig.

*Hinweis: Anlagen*
Dem Bieter werden für die Angebotserstellung folgende
Unterlagen zur Verfügung gestellt:

- Leistungsverzeichnis
- Grundriss OG1
- Bewertungsmatrix

*Hinweis: Datenaustausch nach GAEB*
Werden Angebotsdaten elektronisch ausgetauscht, erfolgt dies nach den Regelungen des Gemeinsamen Ausschusses Elektronik im Bauwesen (GAEB) über die Schnittstellen GAEB 90, GAEB 2000 oder GAEB DA XML. In den unterschiedlichen Bearbeitungsphasen sind folgende Dateiformate zu verwenden:

- Angebotsabgabe als Datei *.D84, *.P84, *.X84
- Nachtragsangebote als Datei *.D86, *.P86, *.X86
- Aufmaßübergabe als Datei *.D11, *.D12

Der Datenaustausch für die Abrechnung ist nach den Verfahrensbeschreibungen der Regelungen für Elektronische Bauabrechnung durchzuführen. Der Datenaustausch nach anderen Regelungen ist im Einzelfall zu vereinbaren.

Die Datenaustauschdateien gelten als Arbeitsmittel, es sei denn, sie werden im Rahmen eines elektronischen Vergabeverfahrens über eine Vergabeplattform ausgetauscht. Bei Abweichungen zwischen den Datenaustauschdateien und der schriftlichen Fassung der Vergabe- oder Abrechnungsunterlagen gilt die schriftliche Fassung. Inhaltliche Unterschiede gegenüber dem Datenträger sind vom Unternehmer in der schriftlichen Fassung zu kennzeichnen.

Achtung: alle GAEB-Dateien sind dem Auftraggeber
zusätzlich als inhaltsgleiches Dokument im PDF-Format
zu übermitteln.

Zudem sind die in den "Hinweisen zum
Vergabeverfahren und Leistungsbeschreibung" geforderten
Unterlagen einzureichen (siehe Angebots- und Bewerbungsbedingungen VGS 14_2026).

*Hinweis: Konstruktive Richtigkeit*
Der AN hat das LV auf konstruktive Richtigkeit zu überprüfen. Sofern ihm die ausgeschriebenen Positionen zur Funktionsfähigkeit seiner Anlagen nicht ausreichend erscheinen und Leistungen oder bauliche Maßnahmen zusätzlich erbracht werden müssen, die für die Montage und den Betrieb notwendig sind, so hat er in einer Bieteranfrage darauf hinzuweisen und die zusätzlichen Leistungen bei Angebotsabgabe ausdrücklich schriftlich anzugeben.

*Hinweis: Mindestanforderungen*
Das LV stellt die Mindestanforderungen dar. Änderungen,
Zusätze oder Streichungen im LV-Text sind nicht
zulässig und führen, ebenso wie das Nichterfüllen von
Mindestanforderungen, zum Ausschluss des Bieters.

*Hinweis: Bewertungssystem*
Es wird auf die "Hinweise zum Vergabeverfahren und
Leistungsbeschreibung_VGS 14_2026" verwiesen.

Die Angebotssumme umfasst den Angebotspreis der
angebotenen Anlagen / Geräte.

#### Abschnitt 03.02 Normen und Richtlinien

*Hinweis: Normen und Richtlinien für Nicht-Medizinprodukte*
Es sind die entsprechenden Regeln der Technik, DIN-Normen, Richtlinien, etc. in ihrer jeweils neusten Fassung anzuwenden.
Der Bieter ist verpflichtet, in seinem Angebot ausdrücklich darauf hinzuweisen, wenn die angebotene Leistungen von den allgemein anerkannten Regeln der Technik abweichen.

#### Abschnitt 03.03 Qualitätssicherung

*Hinweis: Qualitätssicherung*
Die neuesten technisch ausgereiften Anlagen / Geräte und die neuste zugehörige Software sind anzubieten. Sofern im Zeitraum nach dem Ende der Angebotsfrist eine neue Geräte- / Produktgeneration verfügbar wird, welche die in den Vergabeunterlagen aufgeführten Anforderungen erfüllt, hat der Auftragnehmer den Auftraggeber nach der Zuschlagserteilung darauf zeitnah hinzuweisen bzw. zu informieren. Der Auftraggeber ist in diesem Fall berechtigt, die entsprechende neue Geräte- / Produktgeneration anstatt des ursprünglich angebotenen Produktes / Gerätes abzufordern / zu beziehen; für diesen Fall verpflichten sich die Vertragsparteien zur Neuverhandlung im Hinblick auf den Preis. Der Bezug einer anderen Geräte- / Produktgeneration erfordert eine Vertragsänderung (siehe hierzu Vergabeunterlage "Hinweise zum Vergabeverfahren und Leistungs- beschreibung", Punkt D.11 Schlussbestimmungen"). Es wird darauf hingewiesen, dass eine etwaig in diesem Zusammenhang sich ergebende Preiserhöhung nur tatsächlich gestiegene Kosten ausgleichen und nicht dazu dienen darf, dem Auftragnehmer einen zusätzlichen Gewinn zu verschaffen. Ferner muss sich eine etwaige Preiserhöhung im markt- / branchenüblichen Rahmen bewegen; eine über die im Verkehr üblichen, preisrechtlich zulässigen Preise hinausgehende Preisanpassung ist ausgeschlossen.

#### Abschnitt 03.04 Abzugebende Unterlagen

*Hinweis: Abzugebende Unterlagen*
Es wird auf die "Hinweise zum Vergabeverfahren und
Leistungsbeschreibung_VGS 14_2026" verwiesen.

Zum Nachweis der Angaben in der Bewertungsmatrix ist darzustellen, ob die Bereitstellung der Systemkomponenten (Logger, Sensorik, Software sowie Supportleistungen) durch den Auftragnehmer selbst oder unter Beteiligung von Unterauftragnehmern erfolgt.

Sofern Unterauftragnehmer für die Bereitstellung von Systemkomponenten oder Serviceleistungen vorgesehen sind, ist mit dem Angebot ein Konzept zur Gewährleistung eines zuverlässigen Langzeit-Supports einzureichen. Das Konzept soll insbesondere Angaben zu Verantwortlichkeiten, Zuständigkeiten im Servicefall sowie Regelungen für den Fall der Beendigung der Zusammenarbeit mit dem Unterauftragnehmer enthalten.

#### Abschnitt 03.05 Auftragsabwicklung

*Hinweis: Ausführungstermine und -fristen*
s. projektbezogene Vorbemerkungen

*Hinweis: Bemusterung*
Eine Bemusterung ist nicht geplant.

*Hinweis: Vor-Ort-Termine*
Ortsbesichtigungen, Aufmaß vor Ort, Besprechungen mit dem AG und anderen Unternehmen sowie den zuständigen Behörden gehören bis zur vollständigen Fertigstellung zum Auftragsumfang des AN.

Insbesondere ist ein entscheidungsbefugter, deutschsprachiger Projektleiter zu benennen.

*Hinweis: Nachträge*
Der Auftraggeber ist - sofern im Hinblick auf die vertragsgegenständlichen Leistungen / Produkte ein Mehrbedarf entsteht - berechtigt, in einem Zeitraum von einem Jahr nach Zuschlagserteilung die in diesem Leistungsverzeichnis aufgeführten Positionen bzw. Produkte zum angebotenen Einzel- / Einheitspreis (inkl. ggf. angebotener Rabattierung / Nachlässe) nach zu beauftragen. Die vertraglichen Regelungen gelten für entsprechende Nachbeauftragungen entsprechend.

Der Wert der ggf. erfolgenden Nachbeauftragung(en) darf hierbei jedoch insgesamt / kumuliert maximal 10 % der angebotenen Gesamtsumme betragen. Eine Nachbeauftragung einzelner Positionen / Produkte ist insofern nur möglich, wenn der Wert aller erfolgten / erfolgenden Nachbeauftragungen kumuliert maximal 10 % der angebotenen Gesamtsumme beträgt.

Bei Auftragsänderungen sind Nachtragsangebote vor Beginn der Arbeiten einzureichen. Im Nachtragsangebot muss die Summe der Auftragserhöhung/-minderung als Bruttobetrag ersichtlich sein. Im Hauptauftrag gegebene Nachlässe sind zu berücksichtigen. Kalkulationsnachweise sind beizufügen und wenn erforderlich eine Aufstellung über die Massenmehrung bzw. -minderung.

*Hinweis: Revisionsunterlagen*
Folgende Unterlagen sind, wenn zutreffend, mit Fertigstellung der Leistungen vom AN bereitzustellen:

- Ausführungszeichnungen wie freigegeben und ausgeführt (im Dateiformat .pdf/.dwg)
- Technische Datenblätter
- Prüfungs- und Überwachungsergebnisse und -protokolle
- Gutachten / Sachverständigenabnahmen
- Gebrauchs - und Wartungsanweisung (technische Dokumentation)
- Pflegehinweise
- Ggf. Herstellerunterlagen (Auflistung und Anschriften sämtlicher Hersteller der in der Leistung des AN enthaltenen Bauteile)
- Einweisungs- und Inbetriebnahmeprotokolle
- Ggf. Arbeitsanweisungen für notwendige Maßnahmen im Zeitraum der Nichtnutzung zwischen Abnahme und Beginn Patientenbetrieb
- Geräte- oder Medizinproduktebuch, sofern behördlich verlangt (ggf. sind krankenhausspezifische Vorlagen zu verwenden)
- Ggf. Ersatzteillisten, -katalog oder Explosionszeichnungen
- CE-Konformitätserklärung

Die Unterlagen sind in deutscher Sprache  digital im PDF-Format (aus anderen Dateiformaten generierte bearbeitbare PDF-Datei, keine gescannten Dateien) an den Planer zu übergeben.

Eine Abnahme kann nur bei vollständig vorliegender Dokumentation erfolgen. Hierbei ist ein Prüfzeitraum von 14 Tagen zu beachten.

#### Abschnitt 03.06 Eintransport

*Hinweis: Eintransport*
Der AN hat die Eintransportwege außerhalb und innerhalb des Gebäudes vor Anlieferung zu besichtigen, um einen reibungslosen Eintransport zu gewährleisten. Falls die vorhandenen Eintransportwege in irgendeiner Form nicht ausreichen oder nicht ausreichend ausgestattet sind, ist dies vom AN anzumelden. Es wird angestrebt Eingriffe in den Baukörper auf absolut unabdingbare Maßnahmen zu reduzieren. I

Einbringöffnungen sowie Türen entlang des Eintransportweges sind durch den AN während des Eintransports durch geeignete Maßnahmen zu schützen. Ebenso sind Vorkehrungen zum Schutz des Bodens und der Wände zu treffen, falls dies erforderlich ist. Dem AN werden zum Eintransport keine Hilfsmittel (z.B. Hebezeuge) oder Personen zur Verfügung gestellt.
Wenn nicht in einer gesonderten Leistungsposition beschrieben, ist deren Bereitstellung in die Einheitspreise einzukalkulieren.

#### Abschnitt 03.07 Lieferung und Montage

*Hinweis: Lieferung und Montage*
Der AN ist verpflichtet sich rechtzeitig vor Beginn der Arbeiten selbst vom Zustand der Baustelle zu unterrichten. Insbesondere zu beachten sind für die Raumflächen und -höhen beeinträchtigende Einbauten wie z.B. Heizkörper, Rohre, Deckenstürzen, etc.. Daraus sich ergebende, den Lieferumfang beeinflussende, Änderungen sind mit dem AG abzustimmen. Es obliegt dem AN alle ihm übergebenen Zeichnungen und Unterlagen zu kontrollieren und Abweichungen unverzüglich dem AG mitzuteilen sowie ggf. fehlende Arbeitsunterlagen anzufordern.

Der AN hat sich rechtzeitig vor Arbeitsbeginn mit der Bauleitung in Verbindung zu setzen, um den allgemeinen Arbeitsablauf abzustimmen.

Zum Leistungsumfang gehören die Lieferung frei bis zur Verwendungsstelle einschl. Fracht-, Rollgeld, Abladen, Um- und Zwischenlagerung sowie die Installation bzw. betriebsbereite Aufstellung der ausgeschriebenen Anlagen / Geräte etc. inkl. aller Zubehörkomponenten.

Eine beauftragte Person des AN muss grundsätzlich bei einer Anlieferung anwesend sein. Verpackungsmaterial ist arbeitstäglich abzutransportieren. Die Kosten dafür trägt der AN. Die Terminierung der Lieferung ist mit einem dem AG / Bauleitung abzustimmen.

Dem AN werden zur Durchführung der Leistungen keine Hilfskräfte oder -mittel (Gerüste, Hebezeuge, Transportmittel o.Ä.) zur Verfügung gestellt.

Für Transporte innerhalb des Gebäudes sind ausschließlich bodenschonende Transportmittel mit nicht markierender Gummibereifung einzusetzen.

Bei der Montage ist darauf zu achten, dass bereits fertiggestellte Arbeiten, wie Putz- und Malerarbeiten, nicht beschädigt werden. Entstehende Beschädigungen sind der Bauleitung zu melden. Die Instandsetzung beschädigter Leistungen anderer am Bau beschäftigter Firmen erfolgt durch die entsprechende Fachfirma zu Lasten des AN, der den Schaden verursacht hat.

Sämtliche Geräte, die an bauseitige Leitungen anzuschließen sind, sind komplett mit den erforderlichen Anschlussleitungen und Verbindungselementen (Flansche, Steckverbindungen u.Ä.) zu liefern. Der Anschluss an die Leitungen erfolgt, sofern in der Leistungsbeschreibung nicht abweichend verlangt, durch den AN. Ist der AN wegen fehlender Konzession bzw. wegen fehlendem qualifizierten Fachpersonal nicht befugt den Anschluss selbst vorzunehmen, so hat er eine entsprechende Fachfirma mit dem Anschluss zu beauftragen. Der AG stellt die erforderliche Infrastruktur an vordefinierten Übergabepunkten zur Verfügung. Bei Geräten, die in die klinikeigene EDV zu integrieren sind, ist die Integration Leistung des AN.

Die in den Positionen angegebenen Einheitspreise beinhalten alle Nebenleistungen des AN sowie alle sonstigen entstehenden Kosten. Mit dem Angebot sind insbesondere auch alle Vor- und Nacharbeiten, Nebenleistungen und Lieferungen abgegolten, die zur Erfüllung der geforderten Leistung gehören. Dies gilt auch dann, wenn sie in den Ausschreibungsunterlagen nicht gesondert erwähnt oder nicht vollständig aufgeführt sind.

Alle zum Betrieb der Anlagen / Geräte etc. notwendigen Prüfungen, Justagen, Tests oder Vorinstallationen sowie die neueste herstellerübliche Software oder Betriebssysteme müssen im Lieferumfang bzw. den Einheitspreisen enthalten sein.

#### Abschnitt 03.08 Inbetriebnahme

*Hinweis: Inbetriebnahme*
Die Terminierung der Inbetriebnahme erfolgt in Abstimmung mit dem AG mit einem Vorlauf von mind. 10 Arbeitstagen und darf nur unter Anwesenheit eines Vertreters des AG stattfinden.

Zum Einregulieren der Anlagen / Geräte etc. hat der AN alle erforderlichen Fach- und Hilfskräfte sowie Werkzeuge und Messgeräte zu stellen. Für die Einregulierungsarbeiten müssen alle Anlagen, Geräte, Druckschalter, Sicherheitseinrichtungen, Motoren, etc. mit elektrischen Anschlüssen ihre endgültige Verdrahtung aufweisen. Provisorische Anschlüsse sind nicht gestattet.

Ein Probebetrieb oder der Betrieb zum Zwecke von Messungen und Prüfungen sind vor der Abnahme durchzuführen.

Über alle Messungen, die im Rahmen der Inbetriebnahme durchgeführt wurden, sind Messprotokolle anzufertigen und den Revisionsunterlagen beizufügen.

#### Abschnitt 03.09 Abnahme

*Hinweis: Abnahme*
Sämtliche Einrichtungen sind zur Abnahme innen und außen (einschließlich aller Arbeitsebenen und Ablagen) sauber zu übergeben (Reinigung durch feuchtes Wischen mit Reinigungsmittelzusatz im Wischwasser). Schutzvorrichtungen, Schutzfolien etc. dürfen erst nach Abstimmung mit dem AG durch den AN entfernt werden.

Spätestens 2 Wochen vor der Abnahme sind dem AG sämtliche Revisionsunterlagen vorzulegen. Personaleinweisungsprotokolle dürfen nachgereicht werden. Die Abnahme erfolgt in Abstimmung mit dem AG mit einem Vorlauf von mind. 10 Arbeitstagen.

Die Leistung wird durch den Verantwortlichen des Planungsbüros sowie durch einen Vertreter des AG abgenommen.

Gewährleistungsfrist:
Es wird auf die "Hinweise zum Vergabeverfahren und Leistungsbeschreibung_VGS 14_2026" verwiesen.

#### Abschnitt 03.10 Einweisung und Schulung

*Hinweis: Einweisung und Schulung*
Für alle einweisungsbedürftigen Anlagen / Geräte etc. sind je zwei zeitlich voneinander getrennte Einweisungen in die sachgerechte Handhabung / Anwendung, den sachgerechten Betrieb und in alle Bedienfunktionen vor Ort beim AG einzukalkulieren.
Die Organisation (Termine, Einladungen) sowie die schriftliche Dokumentation sind in Verantwortung des AN mit Unterstützung durch den AG. Hierbei ist ein entsprechender Vorlauf von ca. 10 Arbeitstagen zu berücksichtigen. Die Einweisung ist vom AN schriftlich zu dokumentieren.

### Bereich 04 Schnittstellenbeschreibung

*Hinweis: Schnittstellen zum Gewerk Elektro*
Zur Installation der zentralen Steuerung, der Datenlogger und weiterer technischer Gerätschaften für das externe Monitoring sind in den Laborräumen bzw. in der Nähe der zu überwachenden Geräte ausreichend Steckdosen (AV, SV) und EDV-Dosen vorhanden.

Die Datenlogger sollen bevorzugt über LAN/PoE (Power of Ethernet) angeschlossen werden, sodass separate Steckdosen nicht unbedingt nötig sind.

*Hinweis: Schnittstellen zum Gewerk Gebäudeautomation*
Die zu überwachenden Gerätschaften (Kühl-, Tiefkühl-, Ultratiefkühl- sowie Brutschränke) erhalten zusätzlich zu dem externen Temperatur-Überwachungssystem keine zusätzliche Anbindung an die GA (für Sammelstör- meldungen o.ä.).

### Bereich 05 Technische Beschreibung Monitoring-System

**Ausführungsbeschreibung 1 1.0 Serverbasiertes Monitoringsystem**
*1.0 Serverbasiertes Monitoringsystem*
Für das Labor-Diagnostische Zentrum am Universitätsklinikum in Dresden wird für den im 1. OG befindlichen Laborbereich ein automatisiertes, rückführbares und kalibrierfähiges Umgebungsmonitoring-System zur kontinuierlichen Überwachung und Dokumentation von Temperatur- und Feuchtewerten in Geräten und Laborräumen benötigt. Weitere physikalische Messgrößen (z. B. CO2- / O2-Konzentration, Druck) können mithilfe einer passenden Schnittstelle (z.B. Analogkoppler) oder direkt ins Monitoringsystem eingebunden werden.
Ziel ist die rechts- und normenkonforme, lückenlose Überwachung, Alarmierung und Dokumentation zur Sicherstellung von Produkt-/ Probenqualität und zur Akkreditierung/Zertifizierung.

- Webbasierte Serverlösung - zentrale Datenbank lokal bei Nutzer, keine Cloud-Speicherung
- Redundante Datenspeicherung von bis zu 120 Mio. Messwerten mit mehrfachen Sicherheitskopien
- Messdaten können an allen PCs und mobilen Endgeräten, die mit dem Netzwerk verbunden sind, ausgelesen werden
- Bestehend aus Datenloggern, Funk- und Ethernet-Fühlern sowie zugehöriger Softwarelösung
- Automatische Messwertaufnahme, -übertragung, -speicherung und -archivierung via Client-Server-
 Struktur
- Speicherung der Messdaten mit Audit-Trail-Funktion
- Speicherung der Messdaten für mind. 10 Jahre
- Datenintegrität durch lückenlose Aufzeichnung auch bei Strom-/Netzausfall (integrierter Akku oder Pufferung)
- Einfache Bedienung via Web-Interface
- Umfangreiches und flexibles Alarmmanagement
- Alarmierung über E-Mail, optional SMS; optisch und akustisch direkt über die Benutzeroberfläche und optional per GSM-Modul mit Eskalationsketten, Quittierpflicht und Alarmhistorie
- Alarmquittierung nach Benutzervorgabe möglich
- Flexible rollenbasierte Nutzerverwaltung (Active Directory)
- Funklösungen mit ausreichender Reichweite für Laborumgebungen (z.B. 20-60 m Gebäudereichweite) oder gleichwertig, abhängig von baulichen Gegebenheiten
- Erstellung von automatischen & manuellen PDF-Reports aus Web-Browser heraus
- Integrierbare REST-API zur Anbindung externer Systeme
- Kalibriernachweise nach DAkkS-Standard verfügbar
- GxP-validierfähig
- IQ/OQ-Dokumentationen bei Bedarf verfügbar
- Unkomplizierte Erweiterbarkeit und Skalierbarkeit ohne Softwarewechsel - perspektivische Einbindung von bis zu mehreren Hundert Messstellen im Monitoring-System muss gewährleistet werden
- Wartungsservice / Help Desk Pakete verfügbar

Das System soll mindestens folgende Geräte überwachen:

- 32x  Kühlschränke KS +4°C (davon 16x unter Tisch)
- 29x  Tiefkühlschränke GS -20°C (davon 6x unter Tisch)
- 24x  Kühl-/Gefrierschrank-Kombi KS/GS +4°C/-20°C
- 8x  Ultratiefkühlschränke UKTS -80°C
- 10x  Kühlzellen +4°C (für 5x Kühlzellen)
- 6x  Tiefkühlzellen-20°C (für 3x Tiefkühlzellen)
- 15x  Brutschränke +20°C bis +37°C
- 5x  Brutschränke inkl. CO2-%-Messung
- 2x  Brutraum +37°C (für 1x Brutraum)
- 10x  Reserve für zukünftige Geräte

(Zwischensumme = 136 Stk. digitale Temperatursensoren + 5 Stk. CO2-Sensoren)

- 1x  Biobank ca. -200°C

- 15x  Raumtemperatur ca. 22°C bis 28°C und Raumfeuchte

Verortung der Geräte innerhalb einer Etage im Laborteil des Gebäudes. Positionen der zu überwachenden Geräte / Räume auf beigefügtem Grundrissplan zu entnehmen.

Im Rahmen der weiteren Planung kann es zu leichten Abweichungen / Verschiebungen / Änderungen der Anzahl der zu überwachenden Geräte und Räume kommen.

-------------------------------------------------------
Perspektivisch ist eine Erweiterung des externen Monitoring-Systems auf andere Häuser / Stationen des Uniklinikums Dresden denkbar.
-------------------------------------------------------

**Ausführungsbeschreibung 2 1.1 Steuereinheit**
*1.1 Steuereinheit*
- Zentrale Steuereinheit des Monitoring-Systems
- Koordinierung der gesamten Kommunikation mit Funk- und Ethernet Fühlern
- Übertragung und Speicherung der Daten in einer lokal betriebenen relationalen Datenbank mit dokumentierter Datensicherung und Langzeitarchivierung.
- Skalierbares System mit perspektivischer Erweiterbarkeit auf mehrere hundert Messstellen pro Segment oder gleichwertig, z.B. durch verteilte Gateways
- Speicherung einer hohen Messwertanzahl (mind. 100 Mio. Datensätze) oder gleichwertige nachweisbare Systemleistung zur langfristigen GxP-konformen Archivierung
- Alarmsignalisierung über integriertes Relais/ LED oder GSM-Modul
- Stromversorgung über Netzteil, PoE (Strom über Ethernet) oder Micro-USB-Kabel
- Stromausfallschutz durch integrierten Li-Ionen-Akku  --> Sicherung der Datenübertragung
- Simple Skalierbarkeit möglich

Inkl. Akku, Netzteil, Strom-/Datenkabel, Konfigurationskabel, Standfuß, USB zur betriebsfertigen Verwendung für das Monitoringsystem.

**Ausführungsbeschreibung 3 1.2 Datenlogger**
*1.2 Datenlogger*
Elektronisches Messsystem zur kontinuierlichen Erfassung, Speicherung und Übertragung von Umgebungsparametern wie Temperaturen und anderen physikalischen Größen, wie z.B. CO2-Konzentration. Hohe Desinfektionsmittelbeständigkeit zum Einsatz unter besonders hygienischen Bedingungen. Zuverlässige Alarmierung bei Grenzwertverletzung direkt am Logger und über die Software am PC, dabei erfolgt eine umfassende und lückenlose Dokumentation. Nutzerfreundlicher Batteriewechsel (Batterien mit überdurchschnittlicher Laufzeit von ca. 3 Jahren).

Datenlogger können modular in die bestehende Kommunikationsinfrastruktur (WLAN / LAN) integriert werden.

Kommunikationsart: LAN/PoE (Power of Ethernet) und  WLAN sowie Funk
Anschlüsse:  min. 4 Eingänge für digitale Sensoren
Display:  Messwerte, Batteriezustand, Alarm
Speicher:  mind. 16.000 Messwerte
Schutzklasse:  mind. IP 30
Stromversorgung:  PoE, Batterien
Betriebstemperatur: -40°C bis +50 °C

Messtakt: Konfigurierbare Messintervalle im Bereich von Sekunden bis Stunden (z.B. >/=  5 s), abhängig von Systemarchitektur und Messanforderung.

Batteriestandzeit: abhängig vom Übertragungsmodus mehrjährig (typischerweise 3-7 Jahre) oder gleichwertig unter Realbedingungen.

Der Fühlerwechsel sowie die Fühlerkalibrierung erfolgt während des laufenden Betriebs unabhängig vom Datenlogger durch einfaches Aus- und Einstecken.
Beim Austausch eines Fühlers müssen Messstellenbezeichnung, Alarmparameter, Historie und Zuordnung zur Messstelle erhalten bleiben.

Die Befestigung der Datenlogger in den Laborräumen muss mittels einer Halterung (Wand-/ Magnethalterung, Standfuß) möglich sein. Diese ist im Lieferumfang enthalten.

Mobile Datenlogger:
Vom Labor-Diagnostischen Zentrum werden Proben an einen anderen Standort gesendet (Entfernung > 100km), die Temperaturen innerhalb der Transportboxen müssen mittels mobilen Loggern und Sensoren dauerhaft und lückenlos überwacht und nach Rückkehr ins LDZ automatisch ins Monitoring-System integriert und ausgewertet werden können.

Flexible Kombination weiterer modularer Datenlogger und Sonden (digital, Thermoelement, NTC, miniDIN) sind verfügbar.

**Ausführungsbeschreibung 4 1.3 Digitaler Fühler für Temperatur- und CO2-Messung**
*1.3 Digitaler Fühler für Temperatur- und CO2-Messung*
Messfühler mit integriertem Analog-Digital-Wandler.
Die digitalen Fühler ermöglichen eine hochpräzise und störungsarme normkonforme Messung durch direkte digitale Signalverarbeitung.
Großer Temperatur-Messbereich.
Hygienegerechte Oberflächen.
Steckbare Sensorleitungen.
Einfache Handhabung und Installation.
Austausch der Fühler erfolgt im laufenden Betrieb, ohne Unterbrechung der Messungen (keine Messwertlücken). Beim Fühleraustausch ist der Ausbau der Datenlogger nicht nötig.

Mögliche Ausführungen:

Digitaler Tieftemperaturfühler:
Sensor:  Platin-Messwiderstandsfühler PT100
Messbereich: mind. -100°C bis +150°C
  Achtung: 1x für Biobank -200°C
Genauigkeit:  +/- 0,3 K oder besser
Kabellänge:  5 m
Schutzklasse: IP54 (zw. Hülse und Leitung)

Digitaler NTC Temperatur- und Feuchte-Fühler:
Messart über Wiederstand mit negativem Temperaturkoeffizienten.
Messbereich:  mind. -30°C bis +50°C
Genauigkeit:  +/- 0,4 K bei +25°C oder besser
  +/- 2,0 % rF bei 0 bis 90 % rF bei +25 °C
Auflösung:  0,1 °C / 0,1% rF
Schutzklasse:  IP44 im System

Kohlendioxid-Fühler für %-Messungen im Brutschrank
Robustes Gehäuse für den Betrieb in einem weiten Temperatur- und Feuchtebereich.
Messbereich:  0 - 20% CO2
Drucksollwert: 1013 hPa (mbar)
Genauigkeit:  +/- 0,3% CO2 oder besser

Für alle digitalen Temperaturfühler ist ein DAkkS- Kalibrierzertifikat beizulegen.

**Ausführungsbeschreibung 5 1.4 Schnittstelle zur Integration externer Sensoren**
*1.4 Schnittstelle zur Integration externer Sensoren*
Kompatibilität des Monitoring-Systems mit externen Referenzsensoren muss gewährleistet sein. Standardisierte Schnittstelle zur einfachen Integration von weiteren pyhsikalischen Messgrößen (z.B. CO2-Konzentration).
Über die offene Schnittstelle lassen sich externe Sensoren mit 0.. 10V bzw. 4.. 20mA Ausgangssignal und einer passenden Versorgungsspannung in das Monitoring-System integrieren.

**Ausführungsbeschreibung 6 1.5 Software**
*1.5 Software*
- Benutzerfreundliche, plattformunabhängige Oberfläche zur Verwaltung und Sicherung von Messdaten.
- Flexibles User-Management und sichere Datenarchivierung gewährleistet höchste Datenintegrität.
- Mehrbenutzer-Software - Einteilung in verschiedene Benutzer (z.B. diverse Kliniken/Stationen) mit separater Administrierung möglich
- Rollenbasierte Benutzerverwaltung über Active Directory möglich
- Durch umfangreiches Alarmmanagement mit Eskalationsstufen und mobiler Alarmquittierung schnelle Reaktionen auf kritische Ereignisse.
- Elektronische Signaturen für Alarmbestätigungen, Kommentierungen und weitere berechtigungspflichtige Benutzeraktionen sowie digitale Signierung von Alarmberichten möglich
- Alarme bei Grenzwertüberschreitung, niedrigem Batteriestand, gestörter Funkübertragung, keiner Verbindung zur Datenbank oder Fühlerbruch.
- Alarmverzögerung kann individuell im System eingestellt werden.
- Alarmbenachrichtigungen zum Beispiel E-Mail, Alarmleuchte, Relais
- Einfacher, ortsunabhängiger Zugang zu Messdaten und Alarmquittierungen über mobile Endgeräte möglich.
- Visualisierung der Messstellen auf Gebäude- und Grundrissplänen einschließlich farblicher Alarmdarstellung und direkter Navigation zur jeweiligen Messstelle
- Erfüllung der regulatorischen Anforderungen gemäß 21 CFR Part 11 und EU Annex 11 für GMP, mit Audit Trails, elektronischen Unterschriften und erweitertem User-Management.
- Offene Integrationsschnittstelle (z. B. REST-API, Webhooks oder gleichwertig) zur Anbindung externer Systeme (z.B. Alarmleuchte im Raum)
- Mittels Justage-Software interne Kalibrierung der Fühler möglich.

**Ausführungsbeschreibung 7 1.6 Help Desk Service**
*1.6 Help Desk Service*
- Software Updates (Servicepack) sind verfügbar
- Hilfe bei technischen Fragen sowie Anwendungsberatung und Erfahrungsaustausch über die Gewährleistung hinaus
- Expertenberatung zur direkten Problemlösung
- Service-Hotline werktags Mo-Do 8:00 -17:00 Uhr, Fr 8:00 - 16:00 Uhr per E-Mail/ Telefon - Hotline auf Deutsch verfügbar (ausgenommen Feiertage)
- Zugesicherte Reaktionszeit des Support-Teams:
 Antwort innerhalb von 3 Werktagen

### Bereich 06 Leistungsteil Ausstattung

#### Abschnitt 06.00 Systemkomponenten

**06.00.0001 Monitoringsystem inkl. LAN/PoE Datenlogger**
*** Pauschalposition
Serverbasiertes Monitoringsystem inkl. zentralem Steuerungsmodul und LAN/PoE Datenloggern.

Auf Grundlage des beigefügten Laborgrundrisses mit den markierten Positionen der zu überwachenden Geräte und Räume ist ein sinnvolles Konzept für die Infrastruktur des Monitorings zu erarbeiten. Positionierung und Anzahl der notwendigen LAN/PoE-Datenlogger werden dabei nicht konkret festgelegt.

Inkl. Halterungen der Datenlogger (Wand-, Magnethalterung, Standfuß).

Es gilt möglichst lange Verkabelungswege der Fühler über Wände oder Decken zu vermeiden.
In der Labormöblierung werden keine Bohrungen für das Durchführen von Kabeln vorgesehen.

Ausführung gemäß "Technische Beschreibung Monitoringsystem, Basisstation, Datenlogger"
Menge: 1,000 psch

**06.00.0002 LAN/PoE-Datenlogger**
Als Reserve für zusätzliche Geräte.

Ausführung gemäß "Technische Beschreibung Datenlogger"
Menge: 5,000 St

**06.00.0003 WLAN-Datenlogger**
Ausführung mit Batterien.
Als Reserve für zusätzliche Geräte.

Ausführung gemäß "Technische Beschreibung Datenlogger"
Menge: 1,000 St

**06.00.0004 Mobiler Datenlogger**
Möglichkeit zur mobilen Überwachung und Integration der Messdaten von Proben, die vom LDZ in ein anderes Institut (örtliche getrennt) gesendet werden.

Ausführung gemäß "Technische Beschreibung Datenlogger"
Menge: 2,000 St

**06.00.0005 Digitaler Tieftemperaturfühler**
Ausführung gemäß "Technische Beschreibung Digitaler Temperaturfühler"
Menge: 136,000 St

**06.00.0006 DAkkS-Kalibrierzertifikat**
3-Punkt-Kalibrierung für digitalen Temperaturfühler.
Konkrete Punkte werden noch festgelegt.
Menge: 136,000 St

**06.00.0007 Digitaler Tieftemperaturfühler Biobank**
Messbereich: mind. -200°C - 50°C

Ausführung gemäß "Technische Beschreibung Digitaler Temperaturfühler"
Menge: 1,000 St

**06.00.0008 DAkkS-Kalibrierzertifikat**
Für digitalen Temperaturfühler Biobank.

3 Punkt-Kalibrierung bei
ca. -200°C / ca.-80°C / ca. -20°C
Menge: 1,000 St

**06.00.0009 Digitaler NTC Temperatur-Fühler**
Zur Messung der Umgebungsbedingungen (Raumtemperatur + Feuchte) in Laboren und Geräteräumen.

Ausführung gemäß "Technische Beschreibung Digitaler Temperaturfühler"
Menge: 15,000 St

**06.00.0010 DAkkS Kalibrierzertifikat**
3-Punkt-Kalibrierung für digitalen NTC-Temperatur Fühler.
Konkrete Punkte werden noch festgelegt.
Menge: 15,000 St

**06.00.0011 Regelmäßige DAkkS-Kalibrierung der Sensoren vor Ort**
*** Bedarfsposition ohne GB
für Temperatur- und Umgebungsbedinungen inkl. Zertifikat nach DIN EN ISO/IEC 17025

Vor Ort-Kalibrierung beim Nutzer im laufenden Betrieb
Menge: 1,000 St

**06.00.0012 Regelmäßige DAkkS-Kalibrierung der Sensoren im Prüflabor**
*** Bedarfsposition ohne GB
für Temperatur- und Umgebungsbedinungen inkl. Zertifikat nach DIN EN ISO/IEC 17025

Kalibrierung im Hersteller-Prüflabor
Menge: 1,000 St

**06.00.0013 CO2-Fühler für %-Messungen im Brutschrank**
inkl. Verbindungskabel und Anschlussbox

Ausführung gemäß "Technische Beschreibung Digitaler Temperaturfühler"
Menge: 5,000 St

**06.00.0014 DAkkS-Kalibrierzertifikat für CO2-Fühler**
DAkkS-Kalibrierzertifikat für CO2-Fühler für %-Messungen im Brutschrank.
Menge: 5,000 St

**06.00.0015 Regelmäßige ISO-Kalibrierung der CO2-Sensoren**
*** Bedarfsposition ohne GB
ISO-Kalibrierzertifikat für CO2-Fühler für %-Messungen im Brutschrank.
Menge: 0,000

**06.00.0016 Regelmäßige DAkkS-Kalibrierung der CO2-Sensoren**
*** Bedarfsposition ohne GB
DAkkS-Kalibrierzertifikat  für CO2-Fühler für %-Messungen im Brutschrank.
Menge: 0,000

**06.00.0017 IQ/OQ-Qualifizierung des Monitoringsystems**
*** Bedarfsposition ohne GB
Vollständige Durchführung und Dokumentation der Installation Qualification (IQ) und Operational Qualification (OQ) des angebotenen serverbasierten Temperatur- und CO2-Monitoringsystems einschließlich aller Messstellen, Sensoren, Datenlogger, Netzwerkanbindungen und Alarmierungsfunktionen.

Die Qualifizierungsdokumentation ist in deutscher Sprache zu liefern und muss mindestens IQ-Protokoll, OQ-Protokoll, Abweichungsmanagement sowie Abschlussbericht enthalten.
Menge: 1,000 St

**06.00.0018 Verlängerungskabel Digitaler Fühler**
Zum Anschluss von digitalen Temperaturfühlern

Länge: 10 m
Temperatureinsatzbereich: -30°C bis +50°C
Menge: 10,000 St

**06.00.0019 Alarm-Signalleuchten**
Signalleuchte, die an zentraler Stelle mittels (Wand-) Halterung in installiert wird. Alarmweiterleitung über das Monitoring-System.
Menge: 2,000 St

**06.00.0020 Software für das 1. Jahr**
Jährliche Kosten für die Software-Lizenz nach 1 Jahr:

Option: 2. Betriebsjahr: '..........' €
Option: 3. Betriebsjahr: '..........' €
Option: 4. Betriebsjahr: '..........' €
Option: 5. Betriebsjahr: '..........' €

Ausführung gemäß "Technische Beschreibung Software"
Menge: 1,000 St

**06.00.0021 Help Desk Service für das 1. Jahr**
Jährliche Kosten für den Help Desk Service nach 1 Jahr:

Option: 2. Betriebsjahr: '..........' €
Option: 3. Betriebsjahr: '..........' €
Option: 4. Betriebsjahr: '..........' €
Option: 5. Betriebsjahr: '..........' €

Ausführung gemäß "Technische Beschreibung Help Desk Service"
Menge: 1,000 St

### Bereich 07 Leistungsteil Sonstiges

#### Abschnitt 07.01 Installation und Inbetriebnahme

**07.01.0001 Installation, Inbetriebnahme und Einweisung**
Die Installation der Hardware-Komponenten und der Software/Inbetriebnahme können zeitlich voneinander abweichen.
Es sind für den Prozess der Installation, Inbetriebnahme und Einweisung mindestens 3 zeitlich voneinander abweichende Vor-Ort-Termine einzukalkulieren.

- Installation der Software, Darstellung der Messstellen auf Gebäudeplänen, Raumbezeichnungen & -visualisierungen
- Platzieren und Montieren der Datenlogger und Fühler inkl. aller nötigen Halterungen für Kabelführungen und Sensoren
- Dichtigkeits-/Funktionsprüfung je Messsstelle
- Anmelden von Fühlern, Gateways im System
- Inbetriebnahme des Systems (z.B.Installation der Software vor Ort, Einrichten von Zonen, Einrichten vom Alarmmanagement, Parametrierung Grenzwerte/Alarme)
- Kundenspezifische Softwareeinstellungen, die für die System-Inbetriebnahme notwendig sind.

- Serverumzüge werden remote vor der Inbetriebnahme durchgeführt.

Die Einweisung für alle einweisungsbedürftigen Geräte / Systeme erfolgt in engem terminlichen Zusammenhang mit der Abnahme, spätestens 10 Tage vor der Abnahme.

- Die Leistung des Auftragnehmers besteht aus der Einweisung des Bedienpersonals in dem für den Betrieb bzw. für die Bedienung nötigen Umfang.
Menge: 1,000 Psch

#### Abschnitt 07.02 Dokumentation

**07.02.0001 Revisionsunterlagen**
Gemäß Vortext Auftragsabwicklung "Revisionsunterlagen"
Menge: 1,000 Psch
